# Los 1: Verstärkung
Angebotsaufforderung (GAEB 90, DA83)
Währung: EUR
Auftraggeber: Autobahn GmbH des Bundes

## Los 1: Überbauverstärkung
Datum: 17.07.26

### Abschnitt 01 Allgemeine Leistungen

#### Unterabschnitt 01.00 Koordination

**01.00.0001 Koordinierung Fachlose**
Koordination der terminabhängigen Arbeitsabläufe für
die Umsetzung der Gesamtmaßnahme mit den ANs der
anderen Fachlose über die Gesamtbauzeit durchführen.
Anzahl, Art und Umfang nach Wahl des AN.
Teilbauzeiten der anderen Fachlose in den Bauzeitenplan
des AN einarbeiten.
Über die vorgenommenen Besprechungen und Abstimmungen
sind Protokolle anzufertigen, die dem jeweiligen AN des
Fachloses und der örtlichen Bauüberwachung zu übergeben
sind. Des Weiteren sind die Aufwendungen für den
Austausch der Dokumentationsunterlagen für die
Erstellung der Bauwerksdaten unter dieser Position mit
zu berücksichtigen. Der AN des Fachloses Verstärkung
gibt die geplanten Termine zum Umbau der
Verkehrsführungen spätestens 24 WT vor dem Termin den
anderen Fachlosen bekannt.
Es ist grundsätzlich paralleles Arbeiten der Fachlose
vorzusehen.
Menge: 1,000 Psch

*Hinweis*
Für die Verstärkungsmaßnahme wurden bereits Ausführungsunterlagen erstellt und geprüft. Eine Umplanung
und erneute Prüfung der bereits erstellten Ausführungsunterlagen und daraus entstehende Kosten gehen zu
Lasten des AN und werden nicht gesondert vergütet.

#### Unterabschnitt 01.01 Technische Bearbeitung

**01.01.0001 Techn. Bearbeitung Gerüste**
Ausführungsunterlagen für die Arbeits-, Trag- u.
Schutzgerüste für den Abbruch und Neubau Rand- und
Mittelkappen  einschl. erforderl. statischer Nachweise
und Zeichnungen nach ZTV-ING anfertigen.

Sämtliche örtliche Aufnahmen, die hierfür erforderlich
werden, sind vom AN ohne besondere Vergütung
durchzuführen. Zusätzlich ist vor Beginn der jeweiligen
Arbeiten ein Abgleich der Ausführungsunterlagen mit dem
Bestand durchzuführen.

Ausführungsunterlagen in digitaler Form an AG und
Prüf.Ing. gem. ZTV-ING mit Originalunterschriften des
AN, des Koordinators und des Verfassers, dem AG
einreichen.
Prüfung der Unterlagen erfolgt durch den AG.
Menge: 1,000 Psch

**01.01.0002 Techn. Bearb. HDW-/Betonierkonzept**
Erstellung eines HDW -, und Betonierkonzepts inkl.
zugehöriger Ausführungsunterlagen.
Sämtliche örtliche Aufnahmen die hierfür erforderlich
werden, sind vom AN ohne besondere Vergütung
durchzuführen. Zusätzlich ist vor Baubeginn der
jeweiligen Arbeiten ein Abgleich der
Ausführungsunterlagen mit dem Bestand durchzuführen.
Ausführungsunterlagen dem AG in digitaler Form vor
Beginn der Arbeiten übergeben.
Die Prüfung der Unterlagen erfolgt durch den AG.
Menge: 1,000 Psch

**01.01.0003 Vermessung Bestand**
Vermessung Bestand für das Teilbauwerk durchführen.
Aufnahme der gesamten Überbaugeometrie einschließlich
aller Rand-/Einbauteile und Entwässerungsteile sowie
aller für die Verstärkungsmaßnahme relevanten Maße.

SOLL-IST Vergleich durchführen, auswerten mit den
Ausführungsunterlagen des AG abgleichen und
gegenüberstellen.

Die Ergebnisse dem AG in digitaler Form übergeben.

Die Vermessungsarbeiten sind unmittelbar nach
Auftragserteilung durchzuführen.
Menge: 1,000 Psch

**01.01.0004 Zerstörungsfrei Ortung Überbaupl.**
Zerstörungsfreie Ortung der schlaffen Querbewehrung und der Querspannglieder gem. Arbeitsanweisung
des AG durchführen.

Bei dem Messverfahren ist festzustellen, ob Ab-
weichungen zwischen Bestandsplan und dem Bestand
vor Ort vorliegen, um die Zerstörung von Spanngliedern zu verhindern. Lage der vorh. Querspannglieder und der schlaffen Querbewehrung
auf der Überbauplatte auftragen.

Einmessen und anzeichnen der Dübelpositionen.

Bauteil: Überbauplatte im Bereich der Bohrungen
der Schubverdübelung

Messtiefe: <= 120 mm.

Verfahren = zerstörungsfrei nach Wahl des AN.

Abgerechnet wird die Anzahl aller untersuchten
Flächen.
Menge: 2400,000 m2

**01.01.0005 Vermessung Baudurchführung**
Ausführung sämtlicher während der Baumaßnahme vor Ort
erforderlichen Vermessungen durch Ingenieurvermessung.

Hierzu gehören insbesondere:
- zugehöriges Mess-, Ortungs- und HDW-Sondierungs-
programm aufstellen

Soll-Ist-Nachweise inkl. Auswertung dem AG in digitaler
Form übergeben.
Menge: 1,000 Psch

#### Unterabschnitt 01.02 Baustelleneinrichtung

**01.02.0001 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Zuordnung: 101

*Hinweis*
Mehraufwand aufgrund vorhandener Geländebeschaffenheit
und optischer Hindernisse ist bei den nachfolgenden EP
einzurechnen.

**01.02.0002 Baustelle räumen Sämtl. LV-Abschn.**
StL-Nr. 21910111201
Baustelle von allen Geräten, Anlagen, Einrichtungen und
dgl. räumen. Benutzte Flächen und Wege entsprechend dem
ursprünglichen Zustand herrichten. Soweit nicht für
bestimmte Leistungen für das Räumen der Baustelle gesonderte Positionen im Leistungsverzeichnis enthalten
sind, gilt die Pauschale
für alle Leistungen sämtlicher Abschnitte des Leistungsverzeichnisses.
Menge: 1,000 Psch
Zuordnung: 101

**01.02.0003 Beweissicherung**
Beweissicherung der Zufahrt und Grundstücke durch einen
gerichtlich zugelassenen Gutachter durchführen.
Die Beweissicherung muss den Zustand der Zufahrt,
bzw. der  Zugänge unter das Bauwerk, die angrenzenden
Grundstücke einschließlich Bebauung erfassen. Die
Beweissicherung ist im Beisein eines Vertreters des AG
sowie des Eigentümers der Flächen durchzuführen und
sowohl schriftlich als auch mit Bildern zu
dokumentieren.
Die Beweisicherung ist sowohl vor und nach der
Bauausführung durchzuführen.
Menge: 1,000 Psch

#### Unterabschnitt 01.03 Sicherheitsaustattung

**01.03.0001 Erste-Hilfe-Station**
Erste-Hilfe-Station
Einrichtung, Vorhaltung, Unterhaltung und Rückbau von
Erste-Hilfe-Stationen.
Im Bauwerksbereich in Abstimmung mit dem
SiGe-Koordinator

Die Erste-Hilfe Station umfaßt folgende Einrichtungen:
-Aushang "Erste Hilfe"
-Baustellenkonformer Verbandskasten
-Augenspüleinrichtung
-Spender für Seife, Desinfektionsschutzmittel,
Hautschutzmittel und Einmalhandtücher
 -Liegen und Decken inkl. Löschdecke
-Automatisierter externer De_brillator (AED)
-Feuerlöscher

Die Erste-Hilfe Stationen sind über den Gesamtzeitraum
der Leistungserbringung vorzuhalten.
Menge: 2,000 St

**01.03.0002 Alarmplan aufstellen und umsetzen**
Alarmplan in Abstimmung mit dem SiGe-Koordinator
aufstellen und umsetzen. Ausstattung des Bauwerks mit
Rettungszeichen für Erste-Hilfe-Einrichtung und Flucht-
und Rettngswegbeschilderung.
Die Pauschale gilt für alle Bauphasen.
Menge: 1,000 Psch

**01.03.0003 Erst. Rett.- u. Ges.-schutzkonzept**
Erstellung eines Rettungs- und
Gesundheits-schutzkonzeptes für die Durchführung aller
Arbeiten am, auf und unter dem Bauwerksüberbau
einschließlich Planung für Rettungswege bis zum
Bauwerk, technischer Spezi_kationen für den
Rettungszugang zu den Arbeitsstellen.

Folgende Unterlagen sind zu erstellen:
1.  Zufahrtsplan für Rettungskräfte einschließlich
Beschilderungskonzept von der Zufahrt über die
genutzten Wege bis zu den Bauwerkszugängen.
2.  Erstellung eines Ersthelferplanes und
Koordinierung der Arbeiten zur Sicherstellung des
2-Mann-Arbeitsplatzes ggf. unter
Nutzungnetzunabhängiger Kommunikationsmittel

Sämtliche technische Rettungs- und
Gesundheits-schutzmaßnahmen müssen immer für den in
Bearbeitung be_ndlichen Bauabschnitt getro_en werden.

Erstellung aller Unterlagen in 4-facher Ausführung,
3-fach an den AG und 1-fach an den SiGeKo zur Prüfung
und zur Erstellung des SiGe-Planes senden.

Durchführung eines Koordinierungsgespräches vor
Einrichtung der Baustelle vor Ort zur Vorstellung des
Rettungs- und Gesundheitsschutzkonzeptes des AN mit
dessen Fachkraft für Arbeitssicherheit,mit dem AG, dem
SiGeKO des AN, und den örtlichen Rettungskräften.
Menge: 1,000 Psch

#### Unterabschnitt 01.04 Ökologisches Pflichtenheft

**01.04.0001 Mehrleistungen ökol. Baubegleitung**
Mehrleistungen für ökologische Baubegleitung
Für die Einrichtung und Unterhaltung der Baustelle sind
wegen der Zugehörigkeit zu einem LS-Gebietes, sowie des
Vorhandenseins geschützter Tierarten zusätzliche und
abweichende Leistungen zur beschriebenen
Baustelleneinrichtung zu erbringen. Die Mehr- und
Zusatzleistungen sind hier zu kalkulieren und werden
ggf. nicht in den gesonderten Positionen beschrieben.

Erstellung eines gesonderten
Baustelleneinrichtungsplanes auf Grundlage des
Entwurfes des AG in der Anlage mit Angaben zu Standort
Baustellenunterkunft, Lagerplätzen, Standorte
Bauwerkszugänge, Standort Abfall und Sammelbehälter,
ggf. Standort Stromgenerator und Einzäunungen in
4-facher Ausfertigung, Vorlage 12  Werktage nach
Zuschlagerteilung. Teilnahme an einem Ortstermin zur
Einweisung der ökologischen Baubegleitung in Baufeld
und Baustelleneinrichtung. Mehraufwendungen für die
Unterweisung des Personals und der Nachunternehmer
entsprechend des übergebenen P_ichtenheftes für die
ökologische Baubegleitung. Das P_ichtenheft ist in
Kurzform gut sichtbar für Personal und Nachunternehmer
auszuhängen. Mehraufwendungen für Aufrechterhaltung der
erfolgten Grenzabsteckung zum LS-Gebiet und Habitaten
als Betretungsgrenze für alle Leistungen des Auftrages.
Erstellung eines Entsorgungs- oder Aufbereitungs- und
Einleitungskonzeptes für anfallendes Strahlwasser mit
Prüfregime,  täglicher Beprobungen und deren
Protokollierungen.

Die Gestellung geschlossener Sammel- bzw.
Aufbereitungsbehälter ist in die Leistungen
einzurechnen und wird hier nicht gesondert vergütet.
Sämtliche im Zusammenhang mit der Entsorgung
erforderlichen Genehmigungen oder Erlaubnisse sind mit
den Umweltbehörden(UWB, UNB) abzustimmen und seitens
des AN einzuholen. Sämtliche Abfallbehälter sind als
Behälter mit Abdeckung auszuführen. Sicherstellung des
Verschlusses nach Abschluss der Arbeiten bzw. bei
nahenden meteorologischen Gefahren. Der Verschluss ist
zu kontrollieren und im Tagesbericht zu protokollieren.
Die Bereitstellung von geschlossenen Abfallbehältern
wird hier nicht gesondert vergütet und ist in die
betre_enden
Leistungspositionen einzurechnen. Für die
Stromversorgung sind Generatoren mit Schallisolierung
zu verwenden.  Die Verwendung von schallisolierten
Generatoren ist in die entsprechenden
Leistungspositionen einzurechnen und wird hier nicht
gesondert vergütet. Die im BE-Plan des AN eingetragenen
Fahrwege dürfen nicht verlassen werden. Die Durchfahrt
über anschließende Fahrwege ist nicht zulässig.
Mehraufwendungen für notwendige Rückwärtsfahrten von
Fahrzeugen wegen fehlender Wendemöglichkeiten oder
Umladungen auf geeignete Fahrzeuge sind hier
einzurechnen und werden nicht gesondert vergütet.
Menge: 1,000 Psch

*Hinweis*
Das Bereitstellen, Vorhalten, mehrfaches Umsetzen, Auf-
und Abbauen gem. Bauablauf des AN sowie Betreiben der
Schutzeinrichtung für den Winterbau ist für beide
Bauabschnitte einzuplanen.

#### Unterabschnitt 01.05 Winterbau

**01.05.0001 Schutzeinrichtung bereitstellen Überbau Beleucht./Heizng**
StL-Nr. 2241249211930
Witterungsbedingte Schutzeinrichtung entsprechend statischen, konstruktiven, sicherheitstechnischen, ausrüstungstechnischen und umwelttechnischen Erfordernissen
nach Unterlagen des AG bereitstellen. Zur Baustelle anfahren, abladen, wieder aufladen und von der Baustelle
abfahren.
Schutzeinrichtung bei Nichteinsatz vorhalten, einsetzen, vorhalten, unterhalten und betreiben wird gesondert vergütet.
Bauteil = Überbau.
Grundfläche 'nach Wahl des AN'
Schutzeinrichtung mit Beleuchtung und Heizung.
Menge: 1,000 Psch
Zuordnung: 124

**01.05.0002 Schutzeinr. vorh.,unterh.,betreib.**
StL-Nr. 224124928
Schutzeinrichtung betriebsbereit vorhalten, unterhalten
und betreiben nach Unterlagen des AG. Außer den vollen
Monaten werden Teilzeiten nach Tagen zu 1/30 des Einheitspreises vergütet.
Menge: 2,000 Mt
Zuordnung: 124

**01.05.0003 Schutzeinrichtung einsetzen**
StL-Nr. 224124925
Schutzeinrichtung einsetzen nach Unterlagen des AG.
Witterungsbedingte Schutzeinrichtung auf der Baustelle
aufstellen, entsprechend dem Arbeitsvorgang umsetzen
und abbauen.
Menge: 1,000 Psch
Zuordnung: 124

#### Unterabschnitt 01.06 Erdbau

**01.06.0001 Rückbau GWM**
Rückbau der Grundwassermessstellen nach Unterlagen des
AG

- Rückbau der Abdeckkappen
- Ziehen der Verrohrung
- Verfüllung der Bohrlöcher mit Quelltongranulat

Aufbau siehe Anlage.
Ausbaustoffe gehen in das Eigentum des AN über und ist
zu entsorgen.
Verfüllprotokoll erstellen.
Menge: 6,000 St

*Hinweis*
Bei Planung und Montage der Trag- Schutz- und
Arbeitsgerüste sind die Lagen der Querspannglieder zu
berücksichtigen. Die Querspannglieder dürfen auf keinen
Fall beschädigt werden.

#### Unterabschnitt 01.07 Gerüste

**01.07.0001 Trag- u. Arbeitsgerüst herstellen**
Trag-, Schutz- und Arbeitsgerüst für den Abbruch der
Außenkappe sowie der Geländerdemontage
bzw. Montage nach statischen, konstruktiven und
sicherheitstechnischen Erfordernissen herstellen, ggf.
umsetzen, vorhalten und beseitigen.
Erforderliche Einrichtungen zum Schutz der Umwelt
einbauen, vorhalten, unterhalten und abbauen.
Ausführung nach Wahl des AN.
Erforderliche Verankerungen am Bauteil aus
korrosionsbeständigem Stahl bzw. rückbaufähigen Ankern.
Durch die Gerüstkonstruktion verursachte Schäden an der
Kragarmkonstruktion sind vom AN ohne gesonderte
Vergütung instand zu setzen.

Trag-, Schutz- u. Arbeitsgerüst mit geschlossenem Boden
bzw. geprüfter engmaschiger Auffangnetzunterspannung
bis mind. 50 cm hinter Kragarmvorderkante in allen
Bauzuständen sowie wasserdichter Abdeckung im
Bereich von Verkehrswegen, etc. Rückenlehnenhöhe gem.
UVV, gemessen ab OK Kappe, seitl. Abschluss gem. UVV,
im Bereich von Verkehrswegen in geschlossener
Ausführung.

Es muss gewährleistet sein, dass keine Materialien, wie
Abbruchgut, Beton, Strahlgut etc. herunterfallen
können.

60 % der Pauschalen werden nach betriebsfertigem
Aufbau, der Rest nach Abbau vergütet.

Trag-, Schutz- u. Arbeitsgerüst für nordl. Randkappe.
Menge: 190,000 m

**01.07.0002 Traggerüst herstellen**
Trag-, Schutz- und Arbeitsgerüst für den Abbruch der
Mittelkappe sowie der Geländerdemontage
bzw. Montage nach statischen, konstruktiven und
sicherheitstechnischen Erfordernissen herstellen, ggf.
umsetzen, vorhalten und beseitigen.
Erforderliche Einrichtungen zum Schutz der Umwelt
einbauen, vorhalten, unterhalten und abbauen.
Ausführung nach Wahl des AN.
Erforderliche Verankerungen am Bauteil aus
korrosionsbeständigem Stahl bzw. rückbaufähigen Ankern.
Durch die Gerüstkonstruktion verursachte Schäden an der
Kragarmkonstruktion sind vom AN ohne gesonderte
Vergütung instand zu setzen.

Trag-, Schutz- u. Arbeitsgerüst mit geschlossenem Boden
bzw. geprüfter engmaschiger Auffangnetzunterspannung
bis mind. 50 cm hinter Kragarmvorderkante in allen
Bauzuständen sowie wasserdichter Abdeckung im
Bereich von Verkehrswegen, etc. Rückenlehnenhöhe gem.
UVV, gemessen ab OK Kappe, seitl. Abschluss gem. UVV,
im Bereich von Verkehrswegen in geschlossener
Ausführung.

Es muss gewährleistet sein, dass keine Materialien, wie
Abbruchgut, Beton, Strahlgut etc. herunterfallen
können.

60 % der Pauschalen werden nach betriebsfertigem
Aufbau, der Rest nach Abbau vergütet.

Trag-, Schutz- u. Arbeitsgerüst für nordl. Randkappe.
Menge: 162,000 m

#### Unterabschnitt 01.08 Leistungen auf Rechnung AdB

**01.08.0001 Bürowagen für AG an- und abfahren**
Baubüro (Baracke oder Container) für den AG, doppelwandig, mit einem Fenster je Arbeitsplatz, antransportieren und nach Unterlagen des AG aufbauen. Jeden Arbeitsplatz mit höhenverstellbaren Schreibtisch, Stuhl,
Aktenbock und Akten-
/Kleiderschrank, jeden Raum zusätzlich mit Ablagetisch,
zwei weiteren Stühlen (bzw. Sitzbank) und verschließbarem Aktenschrank und Kühlschrank ausstatten. Raum- und
Arbeitsplatzbeleuchtung entsprechend den Vorschriften
für die Beleuchtung von Arbeitsplätzen herstellen.
Elektrische Beleuchtung, Waschgelegenheit mit fließend
kaltem und warmen Wasser, Heizgelegenheit sowie
Toilette einrichten, für Abwasserbeseitigung sorgen.
Der Bürowagen entspricht mit seinen Arbeitsplätzen
allen gesetzlichen
Regelungen und Vorschriften. Baubüro mit allen
Einrichtungen abbauen und abtransportieren. Benutzte
Flächen entsprechend dem ursprünglichen Zustand herrichten. 70 v.H. der Pauschale werden nach Übernahme
des Baubüros durch den AG, der Rest nach Erfüllung der
Leistung vergütet.
Bürofläche ca. 25 m2 (ohne Flure und Toiletten), 2
Räume mit insg. 2 Arbeitsplätzen inklusive
Klimaanlage.

Vorhandenen Oberboden für die benötigten Flächen abheben und seitlich lagern, Aufwuchs beseitigen.
Zufahrt, Zugang zum Baufeld und Platzbefestigung nach
Wahl des AN ausführen.
Einstellplatz für 2 PKW.
Menge: 1,000 Psch

**01.08.0002 Baubüro für AG vorhalten**
StL-Nr. 219101327
Baubüro für den AG mit allen Einrichtungen vor- und
unterhalten. Ver- und Entsorgung sicherstellen. Baubüro
heizen. 2 mal wöchentlich reinigen. Zufahrt und befestigte Plätze unterhalten. Teilzeiten nach Tagen werden
zu 1/30 des Einheitspreises vergütet.
Menge: 11,000 Mt
Zuordnung: 101

**01.08.0003 Zusatzausstattung Baubüro**
Das Baubüro ist mit folgender Zusatzausstattung
auszustatten:
Internetanschluss über einen DSL Anschluss der
Deutschen Telekom oder eines vergleichbaren Anbieters
mit einem dazugehörigen DSL-Router z.B. FritzBox! 7590.

Alternativ ist die Gestellung eines Internetzugangs
über einen LTE-Anschluss der Deutschen Telekom oder
eines vergleichbaren Anbieters mit einem LTE-Router
z.B. Fritz !Box 6890 LTE und einer passenden
Außenantenne z.B. FTS-Antenne (inkl.
Montage-/Befestigungsmaterial und Verkabelung) möglich.

Die Außenantenne muss durch den Auftragnehmer fest an
der Außenwand des Bürocontainers befestigt werden.
Der Internetzugang muss über ein unbegrenztes
Datenvolumen verfügen. Der Standort des Bürocontainers
muss so gewählt werden, dass entweder eine feste
DSL-Verbindung oder ein mobiler Zugang über das
LTE-Netz sichergestellt werden kann.
Des Weiteren ist das Baubüro mit einem
Multifunktionsgerät (FAX, Drucker, Scanner, Kopierer)
mit einem USB-Anschluss auszustatten.
Die Geräte sind betriebsbereit aufzustellen, während
der gesamten Bauphase zu unterhalten und die
entsprechenden Verbrauchsmittel zur Verfügung zu
stellen. Nach Beendigung der Baustelle gehen die Geräte

wieder in Besitz des AN über.
Menge: 1,000 Psch

### Abschnitt 02 Überbauverstärkung Abschnitt 1

#### Unterabschnitt 02.00 Abbruch Fahrbahn

**02.00.0001 Asphaltbefestigung trennen*Schlitz fräsen Dicke ü. 6-12 cm**
StL-Nr. 2231130389203
Asphaltbefestigung geradlinig trennen.
Bereich 'in Fahrbahnachse zwischen den Bauabschnitten'
Trennen durch Fräsen eines Schlitzes. Beim Trennen anfallendes Material nach Wahl des AN verwerten.
Dicke der Asphaltbefestigung über 6 bis 12 cm.
Menge: 161,000 m
Zuordnung: 113

**02.00.0002 Asphaltbefestigung aufnehmen Fahrb./Randstr.*Dicke ü. 6-12 cm Tiefe bis 10 cm*Aufbr. Verw. AN**
StL-Nr. 22311302840301003
Asphaltbefestigung aufbrechen und aufnehmen.
Fläche = Fahrbahn und Randstreifen.
Dicke der Asphaltbefestigung über 6 cm bis 12 cm.
Gesamtaufbruchtiefe bis 10 cm.
Aufbruchgut nach Wahl des AN verwerten.
Menge: 1160,000 m2
Zuordnung: 113

**02.00.0003 Abdichtung aufnehmen Zwischen Kappen*Schweißbahn Verwerten**
StL-Nr. 22412300311000001
Abdichtung nach Unterlagen des AG aufnehmen. Erforderliche Trennschnitte herstellen.
Abdichtung auf Überbau zwischen den Kappen.
Dichtungsschicht = Bitumen-Schweißbahn 1-lagig.
Ausgebaute Stoffe nach Wahl des AN verwerten.
Menge: 1160,000 m2
Zuordnung: 123

**02.00.0004 Brückenablauf ausbauen Spannbetonüberbau**
StL-Nr. 2211112042000
Brückenablauf nach Unterlagen des AG ausbauen. Das Ausbauen der Rohrleitung wird gesondert vergütet. Ausbaustoffe nach Wahl des AN verwerten.
Ausbauort = Spannbetonüberbau.
Menge: 14,000 St
Zuordnung: 111

**02.00.0005 Brückenabläufe verdämmen**
Freigelegte Brückenabläufe reinigen und mit
Dämmermaterial verfüllen

Füllung bis Oberkante Rohbetonfahrbahnplatte
Menge: 14,000 St

*Hinweis*
Für den Abbruch der Flügelkappen muss der
Bestandsasphalt in einem 1,2 m Streifen vor der Kappe
entfernt werden.

**02.00.0006 Asphaltbefestigung trennen*Schlitz fräsen Dicke ü. 6-12 cm**
StL-Nr. 2231130389203
Asphaltbefestigung geradlinig trennen.
Bereich 'vor den Flügelkappen'
Trennen durch Fräsen eines Schlitzes. Beim Trennen anfallendes Material nach Wahl des AN verwerten.
Dicke der Asphaltbefestigung über 6 bis 12 cm.
Menge: 28,000 m
Zuordnung: 113

**02.00.0007 Asphaltbefestigung aufnehmen Fahrb./Randstr.*Dicke ü. 6-12 cm Tiefe bis 10 cm*Aufbr. Verw. AN**
StL-Nr. 22311302840301003
Asphaltbefestigung aufbrechen und aufnehmen.
Fläche = Fahrbahn und Randstreifen.
Dicke der Asphaltbefestigung über 6 cm bis 12 cm.
Gesamtaufbruchtiefe bis 10 cm.
Aufbruchgut nach Wahl des AN verwerten.
Menge: 34,000 m2
Zuordnung: 113

#### Unterabschnitt 02.01 Abbruch Außenkappe

**02.01.0001 SE aus Stahl abbauen Teile verwerten**
StL-Nr. 22112900390009901
Schutzeinrichtung (SE) aus Stahl einschließlich sämtlicher Einzelteile abbauen.
SE 'SuperRail Eco'
Pfosten 'mit Fußplatte auf Kappe'
Konstruktionsteile nach Wahl des AN verwerten.
Menge: 189,000 m
Zuordnung: 129

**02.01.0002 SE aus Stahl abbauen*HB 1 Pf.l. 1900-2500mm*Teile verwerten**
StL-Nr. 22112900390010201
Schutzeinrichtung (SE) aus Stahl einschließlich sämtlicher Einzelteile abbauen.
SE 'SuperRail Eco'
Pfosten in Boden, Homogenbereich HB 1 - FRS.
Pfostenlöcher entsprechend der sie umgebenden Fläche
schließen.
Pfostenlänge über 1900 bis 2500 mm.
Konstruktionsteile nach Wahl des AN verwerten.
Menge: 80,000 m
Zuordnung: 129

**02.01.0003 Geländer abbauen Brücke*Stahl Pfosten ausbauen**
StL-Nr. 2241213031193
Geländer nach Unterlagen des AG abbauen und nach Wahl
des AN verwerten.
Abrechnung nach Länge des Handlaufs zwischen den
Achsen der Endpfosten bzw. Endstäbe.
Geländer für Brücke.
Baustoff = Stahl.
Höhe des Geländers '1,30 m'
Pfosten ausbauen.
Menge: 189,000 m
Zuordnung: 121

**02.01.0004 Arbeitsgrube an Flügeln herstellen**
Arbeitsgrube an den Flügeln zum Erstellung der
Gerüste für den Flügelkappenabbruch herstellen.
Oberboden, Steine und Blockstufen
fachgerecht entfernen und seitlich lagern.
1 Stück je Flügelende
Menge: 2,000 St

**02.01.0005 Kernbohrung durchführen**
Kernbohrung am bewehrten Bauteil nach Unterlagen des AG
bis auf die Abdichtung, im Bereich des Kragarmendes,
durchführen. Bohrkern ziehen, Kappendicke und
Kragarmende sondieren. Entnahmestelle nach Unterlagen
des AG dokumentieren.
Bauteil = Kappe.
Bohrtiefe über 10 bis 20 cm.
Kerndurchmesser = 50 mm.
Oberfläche waagerecht bis 20 v.H. geneigt.
Menge: 6,000 St

*Hinweis*
Ein Einschneiden in den Überbaubeton ist zwingend zu
vermeiden. Die vorh. Kappenstärke ist vorab  durch
geeignete Maßnahmen (Bohrungen o. ä.) festzustellen.
Kappengeometrie beachten.

**02.01.0006 Kappenbeton schneiden Flügel**
Kappenbeton der Flügelkappen für geteilten Abbruch
einschneiden.
Trennverfahren nach Wahl des AN.
Senkrechten Längsschnitt im Kappenbereich am
Konsolenende auf ganzer Flügellänge ausführen.
Untere Bewehrung erfassen, Schnitttiefe bis ca. 40 cm.
Das Einschneiden in die filigranen Konsolen der
Flügelwände ist unbedingt zu vermeiden.
Menge: 28,000 m

**02.01.0007 Kappenbeton schneiden Überbau**
Kappenbeton des Überbaus für geteilten Abbruch
einschneiden.
Trennverfahren nach Wahl des AN.
Senkrechten Längsschnitt im Kappenbereich am
Konsolenende auf ganzer Bauwerkslänge ausführen.
Untere Bewehrung erfassen, Schnitttiefe bis ca. 40 cm.
Das Einschneiden in die Kragarme der
Überbauplatte ist unbedingt zu vermeiden.
Menge: 161,000 m

**02.01.0008 Kappengesims sichern**
Kappengesims vor dem Einschneiden des Betons sichern.
Das Kappengesims ist hinsichtlich dynamischer Belastung
auf das Trag-, Schutz- u. Arbeitsgerüst der Kappe zu
sichern.
Ggf. erforderliche Sicherung gegen Kippen anbringen.
Art der Sicherung nach Wahl des AN (z.B. Verkeilung
bzw. Abstützung zum Schalboden).
Menge: 189,000 m

**02.01.0009 Kappengesims trennen**
Kappengesims für den Abransport trennen
Trennschnitte nach Art und Erfordernis nach Wahl des AN
Menge: 1,000 Psch

*Hinweis*
Herst. der Abbruchabschnitte nach Wahl des AN.
Stemmarbeiten sind weitesgehend zu minimieren.
Erschwernisse durch monolithischen Verbund und die
Verankerung in der Flügelwand sind bei der Bildung des
EP zu berücksichtigen.

**02.01.0010 Beton abbrechen Kappe*Stahlbeton*C20/25 bis C35/45 Ohne Sprengen Verwerten**
StL-Nr. 222118023133191
Beton nach Unterlagen des AG abbrechen.
Bauteil = Kappe.
Material = Stahlbeton.
Druckfestigkeitsklasse über C20/25 bis C35/45.
Abbruch ohne Sprengen.
Anschlussbewehrung 'trennen'
Abbruchgut nach Wahl des AN verwerten.
Menge: 190,000 m
Zuordnung: 118

**02.01.0011 Abdichtung aufnehmen**
Abdichtung nach Unterlagen des AG aufnehmen. Erforderliche Trennschnitte herstellen.
Abdichtung auf Überbau im Kappenbereich.
Dichtungsschicht = Bitumenschweißbahn einlagig.
Ausführung in Teilflächen.
Ausgebaute Stoffe entsorgen. Entsorgung nach Wahl des
AN.
Menge: 240,000 m2

**02.01.0012 Kragarm reprofilieren**
Durch den Kappenabbruch bedingte Ausbrüche und
Abplatzungen an der Kragarmunterseite durch
ein geeignetes Betonersatzsystem instand setzen bzw.
reprofilieren.
Erforderliche Schalung ist in den EP einzurechnen und
wird nicht gesondert vergütet.
Ausführung in Teillängen.
Menge: 190,000 m

#### Unterabschnitt 02.02 Verstärkung

*Hinweis*
Bewehrte Betonfahrbahnplatte für Bauabschnitt 1.
Die Massen sind für den Bauabschnitt zusammengefasst.
Mehraufwendungen aus abschnittsweiser Herstellung nach
Wahl des AN sind einzukalkulieren.

**02.02.0001 Betonfläche strahlen**
Großflächiges HDW-Strahlen der
Betonoberfläche auf Grund von Unebenheiten und
Aufbauresten sowie zur Herstellung der statisch
notwendigen Rauhheit "verzahnte Fuge" gem.
Ausführungsplanung des AG.
Oberfläche waagerecht bis 20 v.H. geneigt. Das
Oberflächengefüge von gesundem Beton darf durch die
Reinigung nicht zerstört werden.
Vergütet wird der Einsatz der notwendigen Arbeitsgeräte
inkl. Bedienung und Betriebsstoffe.
Menge: 1380,000 m2

**02.02.0002 Betonunterlage vorbereiten Überbau innen*Oberfl. waager. Teilflächen*Vorb.nach Wahl AN abtr. von Besch.*entsorgen**
StL-Nr. 22412410805111011
Betonunterlage nach Unterlagen des AG vorbereiten. Vorbereitete Flächen säubern.
Bauteil = Überbau innen.
Oberfläche waagerecht bis 20 v.H. geneigt.
Ausführung in Teilflächen.
Vorbereitungsverfahren = Betonunterlage nach Wahl des
AN vorbereiten.
Beschichtungen, Voranstrich und Nachbehandlungsfilme
sowie Verunreinigungen entfernen.
Abfall entsorgen.
Menge: 1380,000 m2
Zuordnung: 124

**02.02.0003 Verbundanker herstellen Überbau*Mit Bohrloch**
StL-Nr. 22211891804999919
Verbundanker nach statischen und konstruktiven Erfordernissen herstellen.
Bauteil = Überbau.
Verbundanker 'in Stahlbeton gem. allg. bauauf.
Zulassung und Unterlagen des AG.
z.B. Hilti HCC-K o. glw.'
Stahlsorte 'B500B'
Ankerlänge '140 mm'
Anker-Durchmesser '12 mm'
Bohrloch herstellen.
Verfüllgut 'Injektionsmörtel'
Menge: 8910,000 St
Zuordnung: 118

*Hinweis*
Alle Fugen und Nähte sind nach Notwendigkeit
entsprechend den geltenden Regelwerken zu erstellen und
in dne vorhandenen Positionen mit einzukalkulieren.

**02.02.0004 Bew. Beton einschl. Schalung herst. Überbau*Stahlbeton**
StL-Nr. 22211831341990009
Bewehrten Beton einschließlich Schalung nach Unterlagen
des AG herstellen. Schalung vorhalten und beseitigen.
Bewehrung und Traggerüst der Bemessungsklasse B werden
gesondert vergütet.
Bauteil = Überbau.
Art der Verwendung = Stahlbeton.
Druckfestigkeitsklasse 'C40/50'
Expositionsklasse 'XC4,XD3,XF4,XM2,WA'
Oberfläche 'gemäß geltender Regelwerke für
Betonfahrbahndecken und Angaben in der
Leistungsbeschreibung nach Wahl des AN'
Menge: 110,000 m3
Zuordnung: 118

**02.02.0005 Betonstahl einbauen Überbau**
StL-Nr. 22211821349
Betonstahl entsprechend statischen und konstruktiven
Erfordernissen einbauen.
Bauteil = Überbau.
Stahlsorte 'B500'
Menge: 31,420 t
Zuordnung: 118

*Hinweis*
Aufbeton im Randstreifen der Flügelwand

**02.02.0006 Betonunterlage vorbereiten Überbau innen*Oberfl. waager. Teilflächen*Vorb.nach Wahl AN abtr. von Besch.*entsorgen**
StL-Nr. 22412410805111011
Betonunterlage nach Unterlagen des AG vorbereiten. Vorbereitete Flächen säubern.
Bauteil = Überbau innen.
Oberfläche waagerecht bis 20 v.H. geneigt.
Ausführung in Teilflächen.
Vorbereitungsverfahren = Betonunterlage nach Wahl des
AN vorbereiten.
Beschichtungen, Voranstrich und Nachbehandlungsfilme
sowie Verunreinigungen entfernen.
Abfall entsorgen.
Menge: 28,000 m2
Zuordnung: 124

**02.02.0007 Verbundanker herstellen Überbau*Stahlbeton*Mit Bohrloch**
StL-Nr. 22211891804299919
Verbundanker nach statischen und konstruktiven Erfordernissen herstellen.
Bauteil = Überbau.
Verbundanker in Stahlbeton.
Stahlsorte 'B500B'
Ankerlänge '290/150 mm als Winkeleisen'
Anker-Durchmesser '10 mm'
Bohrloch herstellen.
Verfüllgut 'Injektionsmörtel'
Menge: 70,000 St
Zuordnung: 118

**02.02.0008 Bew. Beton einschl. Schalung herst. Überbau*Stahlbeton**
StL-Nr. 22211831341990009
Bewehrten Beton einschließlich Schalung nach Unterlagen
des AG herstellen. Schalung vorhalten und beseitigen.
Bewehrung und Traggerüst der Bemessungsklasse B werden
gesondert vergütet.
Bauteil = Überbau.
Art der Verwendung = Stahlbeton.
Druckfestigkeitsklasse 'C40/50'
Expositionsklasse 'XC4,XD3,XF4,XM2,WA'
Oberfläche 'gemäß den geltenden Vorgaben und
Regelwerken für befahrbare Betondecken'
Menge: 3,000 m3
Zuordnung: 118

**02.02.0009 Betonstahl einbauen Überbau**
StL-Nr. 22211821349
Betonstahl entsprechend statischen und konstruktiven
Erfordernissen einbauen.
Bauteil = Überbau.
Stahlsorte 'B500B'
Menge: 1,000 t
Zuordnung: 118

**02.02.0010 Übergangskonstr. herst. u. liefern**
Übergangskonstruktionsbauteil für den Fahrbahn- und
Außenkappenbereich nach Unterlagen des AG herstellen
und liefern.
Der Einbau wird gesondert vergütet.
Menge: 1,000 St

**02.02.0011 Übergangskonstruktionsteil einbauen**
StL-Nr. 2241212269000
Teil einer Übergangskonstruktion aus Stahl nach Unterlagen des AG einbauen.
Einbau 'im Fahrbahn- und Außenkappenbereich.
Anpassungder bestehenden Übergangskonstruktion nach
Unterlagendes AG. Alle erforderlichen Trenn-, Schweiß-,
Montage- und Beschichtungsarbeiten sind
einzukalkulieren.'
Menge: 1,000 St
Zuordnung: 121

**02.02.0012 Asphaltbindersch. a.AC 22 B S herst Bk100*Dicke 8 cm*Bitumen 25/55-55A Kategorie C 100/0**
StL-Nr. 22311320812110099
Asphaltbinderschicht aus Asphaltbinder AC 22 B S herstellen. Anlieferung des Asphaltmischguts in
thermoisolierten Transportbehältern.
In Verkehrsflächen der Belastungsklasse Bk100.
Einbaudicke = 8 cm.
Bindemittel = 25/55-55 A.
Grobe Gesteinskörnung = Kategorie C 100/0.
Einbau 'im Streifen parallel zur Flügelwand als
Reprofilierung der Fahrbahn nach Ausbau der Flügelkappe
'
Menge: 34,000 m2
Zuordnung: 113

**02.02.0013 Asphaltdecksch. aus MA 11 S herst. Bk100*Dicke 4,0 cm Bitumen 20/30+vvZ*Handeinbau**
StL-Nr. 223113607121001
Asphaltdeckschicht aus Gussasphalt MA 11 S herstellen.
Einbaubreiten nach Unterlagen des AG.
In Verkehrsflächen der Belastungsklasse Bk100.
Einbaudicke = 4,0 cm einschließlich eingedrückter Ab-
streukörnung.
Bindemittel = 20/30 mit viskositätsveränderndem Zusatz
bzw. einem entsprechend viskositätsveränderten Bindemittel 20/30.
Einbau von Hand
Menge: 34,000 m2
Zuordnung: 113

**02.02.0014 Fahrbahnübergang a. Asphalt herst.**
Wasserundurchlässigen Fahrbahnübergang aus Asphalt einschließlich Schrammbordausbildung nach Unterlagen des
AG herstellen. Fugenmulde herstellen, Ausbruchgut nach
Wahl des AN verwerten.
Abgerechnet wird nach Länge des Übergangs in der Achse,
horizontal.
Einbau im Fahrbahnbereich.
Dicke des Fahrbahnübergangs '7 bis 8 cm'
Abdichtung und Anschluss analog nach RiZ "Übe 1"
Menge: 1,200 m

#### Unterabschnitt 02.03 Ausstattung/Schutzeinrichtung

**02.03.0001 Prov. Entwässerung hers. u. liefern**
Provisorische Entwässerungs-/Geländerkombination
nach geprüften Ausführungsunterlagen des AG herstellen und liefern.
Zusätzliche Revisionsöffnungen im Abstand von
20 m in der Entwässerungsleitung vorzusehen.
Menge: 204,000 m

**02.03.0002 Prov. Entwässerung montieren**
Provisorische Entwässerung nach geprüften
Ausführungsunterlagen des AG inklusive
Revisionsöffnungen montieren.
Bohrarbeiten, Befestigungsmittel und der Anschluss an
die vorhanden Fallleitungen werden nicht gesondert
vergütet und sind in den EP mit einzukalkulieren.
Menge: 204,000 m

**02.03.0003 Schutzeinrichtung H2/W1**
Schutzeinrichtung einschl. systembedingter Formstücke (Dilatationsstöße, Passstücke, Kipplängenbegrenzungselemente) aufbauen. Vorhalten, Kontrolle,
Wartung und Instandsetzung werden gesondert vergütet.
Anfangs- und Endkonstruktionen und Adapter werden
gesondert vergütet.

Zwischen 'Geländer Außenkappe und neu erstellter
Fahrbahn FR Dortmund'
Aufhaltestufe mind. H 2.
Wirkungsbereich max. W 1 (W max. 0,60 m).
Maximale Baubreite '60 cm'
Mit regelmäßigen Entwässerungsöffnungen.
Systemgewicht < 770kg/m
Verankerung nur in der bewehrten, neu herzustellenden
Aufbetonschicht zulässig.
Menge: 280,000 m

**02.03.0004 Übergangskonstruktion FRS an SE**
Übergangskonstruktion als mechanische kraftschlüssige
Verbindung für Schutzeinrichtungen an vorhandenes Fahrzeug-Rückhaltesystem (FRS) aufbauen.
Vergütet wird der Mehraufwand gegenüber der angegebenen
Position als Zulage. Vorhalten, Kontrolle, Wartung und
Instandsetzung werden gesondert vergütet.
Übergangskonstruktion Schutzeinrichtung der OZ
'02.03.0006'
ÜKO an 'Superrail-Eco im Bestand'
Zulage zu OZ '02.03.0006'
Menge: 2,000 St

**02.03.0005 Streifenfundamente für SE**
Streifenfundamente im anschließenden Streckenbereich
für die gewählte SE herstellen. Erdarbeiten,
Schalarbeiten, Betonage und Bewehrung werden nicht
gesondert vergütet und sind im EP zu berücksichtigen.
Menge: 90,000 m

**02.03.0006 Dilatationsstoß herstellen (Zulage)*Dilatat. 320mm auf Bauwerk**
StL-Nr. 221129232901100
Dilatationsstoß einschließlich erforderlicher systembedingter Arbeiten herstellen. Vergütet wird der Mehraufwand gegenüber der Herstellung der durchlaufenden Konstruktion als Zulage.
Dilatationsstoß 'an Schutzeinrichtung H2/W1'
Dilatation = 320 mm.
Einbau auf Bauwerk.
Menge: 1,000 St
Zuordnung: 129

### Abschnitt 03 Überbauverstärkung Abschnitt 2

#### Unterabschnitt 03.00 Abbruch Fahrbahn

**03.00.0001 Asphaltbefestigung aufnehmen Fahrb./Randstr.*Dicke ü. 6-12 cm Tiefe bis 10 cm*Aufbr. Verw. AN**
StL-Nr. 22311302840301003
Asphaltbefestigung aufbrechen und aufnehmen.
Fläche = Fahrbahn und Randstreifen.
Dicke der Asphaltbefestigung über 6 cm bis 12 cm.
Gesamtaufbruchtiefe bis 10 cm.
Aufbruchgut nach Wahl des AN verwerten.
Menge: 750,000 m2
Zuordnung: 113

**03.00.0002 Abdichtung aufnehmen Zwischen Kappen*Schweißbahn Verwerten**
StL-Nr. 22412300311000001
Abdichtung nach Unterlagen des AG aufnehmen. Erforderliche Trennschnitte herstellen.
Abdichtung auf Überbau zwischen den Kappen.
Dichtungsschicht = Bitumen-Schweißbahn 1-lagig.
Ausgebaute Stoffe nach Wahl des AN verwerten.
Menge: 750,000 m2
Zuordnung: 123

*Hinweis*
Für den Abbruch der Flügelkappen muss der
Bestandsasphalt in einem 1,2 m Streifen vor der Kappe
entfernt werden.

**03.00.0003 Asphaltbefestigung trennen*Schlitz fräsen Dicke ü. 6-12 cm**
StL-Nr. 2231130389203
Asphaltbefestigung geradlinig trennen.
Bereich 'vor den Flügelkappen'
Trennen durch Fräsen eines Schlitzes. Beim Trennen anfallendes Material nach Wahl des AN verwerten.
Dicke der Asphaltbefestigung über 6 bis 12 cm.
Menge: 1,200 m
Zuordnung: 113

**03.00.0004 Asphaltbefestigung aufnehmen Fahrb./Randstr.*Dicke ü. 6-12 cm Tiefe bis 10 cm*Aufbr. Verw. AN**
StL-Nr. 22311302840301003
Asphaltbefestigung aufbrechen und aufnehmen.
Fläche = Fahrbahn und Randstreifen.
Dicke der Asphaltbefestigung über 6 cm bis 12 cm.
Gesamtaufbruchtiefe bis 10 cm.
Aufbruchgut nach Wahl des AN verwerten.
Menge: 1,200 m2
Zuordnung: 113

#### Unterabschnitt 03.01 Abbruch Mittelkappe

**03.01.0001 SE aus Stahl abbauen Teile verwerten**
StL-Nr. 22112900390009901
Schutzeinrichtung (SE) aus Stahl einschließlich sämtlicher Einzelteile abbauen.
SE 'SuperRail Eco'
Pfosten 'mit Fußplatte auf Kappe'
Konstruktionsteile nach Wahl des AN verwerten.
Menge: 161,000 m
Zuordnung: 129

*Hinweis*
Ein Einschneiden in den Überbaubeton ist zwingend zu
vermeiden. Die vorh. Kappenstärke ist vorab  durch
geeignete Maßnahmen (Bohrungen o. ä.) festzustellen.
Kappengeometrie beachten.

**03.01.0002 Kernbohrung durchführen**
Kernbohrung am bewehrten Bauteil nach Unterlagen des AG
bis auf die Abdichtung, im Bereich des Kragarmendes,
durchführen. Bohrkern ziehen, Kappendicke und
Kragarmende sondieren. Entnahmestelle nach Unterlagen
des AG dokumentieren.
Bauteil = Kappe.
Bohrtiefe über 10 bis 20 cm.
Kerndurchmesser = 50 mm.
Oberfläche waagerecht bis 20 v.H. geneigt.
Menge: 6,000 St

*Hinweis*
Herst. der Abbruchabschnitte nach Wahl des AN.
Freilegen der Telleranker mittels HDW.
Der Ausbau der Telleranker ist einzukalkulieren.
Ankerbolzen sind bündig abzuschneiden.

**03.01.0003 Beton abbrechen Kappe*Stahlbeton*C20/25 bis C35/45*Verwerten**
StL-Nr. 222118023133901
Beton nach Unterlagen des AG abbrechen.
Bauteil = Kappe.
Material = Stahlbeton.
Druckfestigkeitsklasse über C20/25 bis C35/45.
Abbruch 'Durch Betonsägeschnitte und Freilegen der
Telleranker mittels HDW. Telleranker ausbauen, Bolzen
bündig abschneiden.'
Abbruchgut nach Wahl des AN verwerten.
Menge: 162,000 m
Zuordnung: 118

**03.01.0004 Abdichtung aufnehmen**
Abdichtung nach Unterlagen des AG aufnehmen. Erforderliche Trennschnitte herstellen.
Abdichtung auf Überbau im Kappenbereich.
Dichtungsschicht = Bitumenschweißbahn einlagig.
Ausführung in Teilflächen.
Ausgebaute Stoffe entsorgen. Entsorgung nach Wahl des
AN.
Menge: 280,000 m2

**03.01.0005 Kragarm reprofilieren**
Durch den Kappenabbruch bedingte Ausbrüche und
Abplatzungen an der Kragarmunterseite durch
ein geeignetes Betonersatzsystem instand setzen bzw.
reprofilieren.
Erforderliche Schalung ist in den EP einzurechnen und
wird nicht gesondert vergütet.
Ausführung in Teillängen.
Menge: 161,000 m

#### Unterabschnitt 03.02 Verstärkung

**03.02.0001 Betonfläche strahlen**
Großflächiges HDW-Strahlen der
Betonoberfläche auf Grund von Unebenheiten und
Aufbauresten sowie zur Herstellung der statisch
notwendigen Rauhheit "verzahnte Fuge".
Oberfläche waagerecht bis 20 v.H. geneigt. Das
Oberflächengefüge von gesundem Beton darf durch die
Reinigung nicht zerstört werden.
Vergütet wird der Einsatz der notwendigen Arbeitsgeräte
inkl. Bedienung und Betriebsstoffe.
Menge: 1000,000 m2

**03.02.0002 Betonunterlage vorbereiten Überbau innen*Oberfl. waager. Teilflächen*Vorb.nach Wahl AN abtr. von Besch.*entsorgen**
StL-Nr. 22412410805111011
Betonunterlage nach Unterlagen des AG vorbereiten. Vorbereitete Flächen säubern.
Bauteil = Überbau innen.
Oberfläche waagerecht bis 20 v.H. geneigt.
Ausführung in Teilflächen.
Vorbereitungsverfahren = Betonunterlage nach Wahl des
AN vorbereiten.
Beschichtungen, Voranstrich und Nachbehandlungsfilme
sowie Verunreinigungen entfernen.
Abfall entsorgen.
Menge: 1000,000 m2
Zuordnung: 124

**03.02.0003 Verbundanker herstellen Überbau*Mit Bohrloch**
StL-Nr. 22211891804999919
Verbundanker nach statischen und konstruktiven Erfordernissen herstellen.
Bauteil = Überbau.
Verbundanker 'in Stahlbeton gem. allg. bauauf.
Zulassung und Unterlagen des AG.
z.B. Hilti HCC-K o. glw.'
Stahlsorte 'B500B'
Ankerlänge '140 mm'
Anker-Durchmesser '12 mm'
Bohrloch herstellen.
Verfüllgut 'Injektionsmörtel'
Menge: 7425,000 St
Zuordnung: 118

*Hinweis*
Alle Fugen und Nähte sind nach Notwendigkeit
entsprechend den geltenden Regelwerken zu erstellen und
in den vorhandenen Positionen mit einzukalkulieren.

**03.02.0004 Bew. Beton einschl. Schalung herst. Überbau*Stahlbeton**
StL-Nr. 22211831341990009
Bewehrten Beton einschließlich Schalung nach Unterlagen
des AG herstellen. Schalung vorhalten und beseitigen.
Bewehrung und Traggerüst der Bemessungsklasse B werden
gesondert vergütet.
Bauteil = Überbau.
Art der Verwendung = Stahlbeton.
Druckfestigkeitsklasse 'C40/50'
Expositionsklasse 'XC4,XD3,XF4,XM2,WA'
Oberfläche 'gemäß den geltenden Vorgaben und
Regelwerken für befahrbare Betondecken'
Menge: 85,000 m3
Zuordnung: 118

**03.02.0005 Betonstahl einbauen Überbau**
StL-Nr. 22211821349
Betonstahl entsprechend statischen und konstruktiven
Erfordernissen einbauen.
Bauteil = Überbau.
Stahlsorte 'B500'
Menge: 22,750 t
Zuordnung: 118

**03.02.0006 Übergangskonstr. herst u. liefern**
Übergangskonstruktionsbauteil für den Fahrbahn-
und Mittelkappenbereich nach Unterlagen des AG
herstellen und liefern.
Der Einbau wird gesondert vergütet.
Menge: 1,000 St

**03.02.0007 Übergangskonstruktionsteil einbauen**
StL-Nr. 2241212269000
Teil einer Übergangskonstruktion aus Stahl nach Unterlagen des AG einbauen.
Einbau 'im Fahrbahn- und Mittelkappenbereich. Anpassung
der bestehenden Übergangskonstruktion nach Unterlagen
des AG. Alle erforderlichen Trenn-, Schweiß-,
Montage- und Beschichtungsarbeiten sind
einzukalkulieren.'
Menge: 1,000 St
Zuordnung: 121

#### Unterabschnitt 03.03 Ausstattung/Schutzeinrichtung

*Hinweis*
Beim Achsraster der Sichtschutzkonstruktion handelt es
sich um nachgewiesene Maximalabstände. Die Länge der
Ausfachungen und zugehörigen Stützweiten sind flexibel
zu planen, so dass die Pfostenverankerung nicht mit den
Lagen der Querspannglieder kollidiert.

**03.03.0001 Prov. Sichtschutz herst. u. liefern**
Provisorischen Sichtschutz nach geprüften
Ausführungsunterlagen des AG herstellen und liefern.
Menge: 165,000 m

**03.03.0002 Prov. Sichtschutz montieren**
Provisorischen Sichtschutz nach geprüften
Ausführungsunterlagen des AG montieren.
Bohrarbeiten und Befestigungsmittel werden nicht
gesondert vergütet und sind in den EP mit
einzukalkulieren.
Mehraufwand durch die Anpassung der Befestigung an das
Raster der Querspannglieder ist einzukalkulieren.
Menge: 165,000 m

**03.03.0003 Schutzeinrichtung H2/W1**
Schutzeinrichtung einschl. systembedingter Formstücke (Dilatationsstöße, Passstücke,
Kipplängenbegrenzungselemente) aufbauen. Vorhalten,
Kontrolle, Wartung und Instandsetzung werden gesondert vergütet.  Anfangs- und Endkonstruktionen
und Adapter werden gesondert vergütet.

Zwischen 'Sichtschutz Mittelkappe und neu erstellter Fahrbahn FR Dortmund'
Aufhaltestufe mind. H 2.
Wirkungsbereich max. W 1 (W max. 0,60 m).
Maximale Baubreite '60 cm'
Eine Verankerung in der Fahrbahnplatte (in der
Aufbetonschicht) ist nur bis zu einer Tiefe von
5 cm möglich.
Menge: 240,000 m

**03.03.0004 Dilatationsstoß herstellen (Zulage)*Dilatat. 320mm auf Bauwerk**
StL-Nr. 221129232901100
Dilatationsstoß einschließlich erforderlicher systembedingter Arbeiten herstellen. Vergütet wird der Mehraufwand gegenüber der Herstellung der durchlaufenden Konstruktion als Zulage.
Dilatationsstoß 'an Schutzeinrichtung H2/W1'
Dilatation = 320 mm.
Einbau auf Bauwerk.
Menge: 1,000 St
Zuordnung: 129

**03.03.0005 Absenker/Dämpfer für FRS herstellen**
Konstruktiver Absenker oder temporäre Anpralldämpfer
für Fahrzeug Rückhaltesystem (FRS) einschließlich
erforderlicher systembedingter Arbeiten herstellen.
Gewähltes System nach den "Technischen
Kriterien für den Einsatz von Fahrzeug-
Rückhaltesystemen in Deutschland".
Anschluss an OZ 03.03.0003
Aufstellung auf Mittelstreifenüberfahrt
Menge: 1,000 St
Zuordnung: 129

### Abschnitt 04 Mittelstreifenüberfahrten

#### Unterabschnitt 04.00 Demontage Schutzplanke/Bordstein

**04.00.0001 SE aus Stahl abbauen Steckpf.in Hülse*Teile verwerten**
StL-Nr. 22112900390090401
Schutzeinrichtung (SE) aus Stahl einschließlich sämtlicher Einzelteile abbauen.
SE 'Superrail'
Pfosten in 'befestigtem Boden'
Steckpfosten in Hülsenrohr.
Konstruktionsteile nach Wahl des AN verwerten.
Menge: 1100,000 m
Zuordnung: 129

**04.00.0002 AEK herstellen*Profil B Erdarb. ausf.**
StL-Nr. 221129217929091
Anfangs-/Endkonstruktion (AEK) einschließlich erforderlicher systembedingter Arbeiten herstellen.
Konstruktion 'Super-Rail'
Holm Profil B.
AEK 'Kurzabsenker'
Aufstellung 'In Asphalt'
Erforderliche Erdarbeiten ausführen. Die umgebende
Fläche wiederherstellen, überschüssigen Boden
flächenhaft verteilen.
Menge: 4,000 St
Zuordnung: 129

**04.00.0003 Bordstein aufnehmen. Flachbord Bet 20 alles Verw. AN**
StL-Nr. 223115031390200
Bordstein aufnehmen.
Bordstein = Flachbordstein aus Beton, ca. 10/20 bis
20/20 cm.
Fundament 'inkl. Rückenstütze aus Beton in Teillängen
aufbrechen.'
Sämtliche Steine und übriges Aufbruchgut nach Wahl des
AN verwerten.
Menge: 175,000 m
Zuordnung: 115

#### Unterabschnitt 04.01 Herstellung MSÜ

**04.01.0001 Strauchbestand im Mittelstr. roden Breite über 3-5 m*Höhe bis 2 m Wst.Verw.AN*S.Abr.Verw. AN**
StL-Nr. 224106013310101
Strauchbestand jeder Art im Mittelstreifen roden. Ab-
rechnung nach Länge des unbefestigten Mittelstreifens.
Breite über 3,00 bis 5,00 m.
Mittlere Höhe bis 2,00 m.
Wurzelstöcke nach Wahl des AN verwerten.
Schlagabraum nach Wahl des AN verwerten.
Menge: 550,000 m
Zuordnung: 106

**04.01.0002 Oberboden abtragen*entsorgen Abrechnung Abtrag**
StL-Nr. 224106120009201
Oberboden ggf. einschließlich Vegetationsdecke abtragen. Homogenbereiche nach Unterlagen des AG.
Dicke 'bis 55 cm'
Oberboden nach Unterlagen des AG entsorgen. Entsorgung
wird gesondert vergütet.
Abrechnung nach Abtragsprofilen.
Menge: 770,000 m3
Zuordnung: 106

**04.01.0003 Asphaltbefestigung aufnehmen*mit SoB Dicke ü. 24-30 cm*Dicke ü. 30-40 cm Tiefe ü. 45-60 cm*Aufbr. Verw. AN**
StL-Nr. 22311302891645003
Asphaltbefestigung aufbrechen und aufnehmen.
Fläche 'alte Mittelstreifenüberfahrt'
Einschließlich Unterlage = Schicht ohne Bindemittel.
Dicke der Asphaltbefestigung über 24 cm bis 30 cm.
Dicke der gebundenen Befestigung über 30 bis 40 cm.
Gesamtaufbruchtiefe über 45 bis 60 cm.
Aufbruchgut nach Wahl des AN verwerten.
Menge: 740,000 m2
Zuordnung: 113

*Hinweis*
Durch Pflanzen und Wurzelreste besteht die Gefahr eines
hohen TOC-Gehalts. Eine notwendige Beprobung nach DepV
Anhang 3 zur Eingruppierung in Deponieklasse 3 ist zu
bei der Entsorgung einzukalkulieren.

**04.01.0004 Nicht gef. Abfall Baustelle ents. Boden 17 05 04 Anfallstelle*Wahl AN einr. Verbleib elektr.*Ausbauprofil**
StL-Nr. 22480243005991111
Nicht gefährlichen Abfall aus Baustelle nach
Unterlagen des AG laden, zur Entsorgungsanlage
befördern und entsorgen. Abrechnung nach gemeinsam
aufgestellten Leistungsnachweisen.
Abfall = Bodenaushub als Boden und Steine mit
Ausnahme derjenigen, die unter 17 05 03* fallen.
Abfallschlüssel = 17 05 04.
Wert 'Zuordungswert nach DepV = DK3'
Gelösten Abfall an Anfallstelle laden.
Entsorgung nach Wahl des AN. Kosten der
Abfallentsorgung trägt der AN.
Verbleibsdokumentation nach Unterlagen des AG
führen. Dokumentation und Leistungsnachweise nach
Abschluss dem AG elektronisch übergeben.
Abrechnung nach Abtragsprofilen.
Menge: 1450,000 m3

*Hinweis*
Herstellen der MSÜ

**04.01.0005 Unterlage profilieren*EV2 mind.45 Unebenh. max.2 cm**
StL-Nr. 2221120199101
Unterlage für Schicht ohne Bindemittel auf Sollhöhe
nach Unterlagen des AG profilieren und verdichten.
Liefern von Baustoff bzw. Entfernen von überschüssigem Baustoff wird gesondert vergütet. Erschwernisse
durch Einbauten werden gesondert vergütet.
Unterlage 'Planum, Unterbau/Untergrund nach Unterlagen
des AG '
Verformungsmodul der profilierten Unterlage mindestens 45 MPa.
Unebenheit innerhalb einer 4,00 m langen Messstrecke
höchstens 2 cm in Längs- und Querrichtung.
Menge: 2200,000 m2
Zuordnung: 112

**04.01.0006 Frostschutzschicht herstellen Bk100 b.1,0 o.F. URM n. Unterl. AG*Abrechng. Auftrag**
StL-Nr. 22211220920991991
Frostschutzschicht herstellen. Erschwernisse durch
Einbauten, Schächte und Straßenabläufe werden gesondert vergütet.
In Verkehrsflächen der Belastungsklassen Bk100 bis
Bk1,0, ohne Fertiger bei schwieriger Profilgestaltung oder bei zahlreichen Einbauten.
Baustoffgemisch 'aus RC-Material der Kategorie C90/3,
0/45 für Tragschichten ohne Bindemittel'
Umweltrelevante Merkmale des Baustoffgemisches nach
Unterlagen des AG.
Verdichtungsgrad/Verformungsmodul 'EV2 auf der
Oberfläche mindestens 120
MN/m2'
Einbaudicke '0,30 cm'
Abgerechnet wird nach Auftragsprofilen.
Menge: 450,000 m3
Zuordnung: 112

**04.01.0007 Asphalttragsch. aus AC 32 TS herst.*Dicke 22 cm Bitumen 50/70**
StL-Nr. 223113108911000
Asphalttragschicht aus Asphalttragschichtmischgut
AC 32 T S herstellen. Anlieferung des Asphaltmischguts
in thermoisolierten Transportbehältern.
In Verkehrsflächen 'Mittelstreifenüberfahrt'
Einbaudicke = 22 cm.
Bindemittel = 50/70.
Menge: 2200,000 m2
Zuordnung: 113

**04.01.0008 Bitumenemulsion aufsprühen Bk100-Bk3,2*Asphalt frisch C60BP4-S*Menge 250 g/m2 vor A.deckschicht**
StL-Nr. 223113063110123
Bitumenemulsion zur Herstellung des Schichtenverbundes
aufsprühen.
Auf Verkehrsflächen der Belastungsklassen Bk100 bis
Bk3,2.
Unterlage = Asphaltbefestigung, frisch.
Bindemittel = C60BP4-S.
Bindemittelmenge = 250 g/m2.
Vor Einbau Asphaltdeckschicht.
Menge: 2200,000 m2
Zuordnung: 113

**04.01.0009 Asphaltdecksch. aus AC 11 D S herst*Dicke 4 cm Bitumen 25/55-55A Kalk.füller CC 70**
StL-Nr. 22311331891109100
Asphaltdeckschicht aus Asphaltbeton für Asphaltdeckschichten AC 11 D S herstellen. Anlieferung des
Asphaltmischguts in thermoisolierten
Transportbehältern.
In Verkehrsflächen 'Mittelstreifenüberfahrt'
Einbaudicke = 4 cm.
Bindemittel = 25/55-55 A.
Grobe Gesteinskörnung = Kategorie PSV '48'
Fremdfüller = Kalksteinfüller Kategorie CC 70.
Menge: 2200,000 m2
Zuordnung: 113

**04.01.0010 Naht in Asphaltschicht herst. Naht ATS*Längsnaht*PmB heiß Dicke ü.14-18 cm**
StL-Nr. 223113907319107
Naht in Asphaltschicht herstellen.
Naht in Asphalttragschicht.
Längsnaht.
Herstellung der Nahtflanke 'bestehende Asphaltschicht
der Hauptfahrbahn'
Heiß aufzubringendes Polymermodifiziertes Bitumen auf
die Nahtflanke volldeckend auftragen oder anspritzen,
Menge 50 g/m je cm Schichtdicke.
Dicke der Schicht über 14,0 bis 18,0 cm.
Menge: 1100,000 m
Zuordnung: 113

**04.01.0011 Anschluss a. Fuge m. Fugenm. herst. Längsfuge*Deckschicht Tiefe 40 mm*Breite 15 mm Fugenmasse N2**
StL-Nr. 22311391211063001
Anschluss als Fuge mit Fugenmasse herstellen.
Längsfuge.
In der Asphaltdeckschicht ausbilden.
Fugenspalttiefe = 40 mm.
Fugenspaltbreite = 15 mm.
Mit heiß verarbeitbarer Fugenmasse Typ N2, einschließlich zugehörigem und zuvor aufgetragenem Voranstrichmittel.
Menge: 1100,000 m
Zuordnung: 113

*Hinweis*
Straßeneinläufe umbauen

**04.01.0012 Aufsatz f. Straßenablauf ausbauen in Asph.-Fläche alles verwerten**
StL-Nr. 2241105092901
Aufsatz für Straßenablauf freilegen und ausbauen.
Umgebende Fläche = Asphalt.
Ablauföffnung 'säubern'
Sämtliche Ausbaustoffe nach Wahl des AN verwerten.
Menge: 10,000 St
Zuordnung: 110

**04.01.0013 Entwässerungsrohr einbauen**
Entwässerungsrohr D100 nach Wahl des AN in
Straßenablauf höhengerecht einbauen, sichern und
abdichten.
Straßenablauf vollumfänglich mit Verguss-/Spezialmörtel
(Pagel oder glw.) verfüllen.
Fuge zwischen Asphalt und Vergussbeton schneiden,
säubern und mit Fugenverguss verfüllen (Längs u. Quer /
d = 3,5 cm).
Menge: 10,000 St

*Hinweis*
Die Entsorgung der einzelnen Ausbaustoffe (Asphalt,
Stahlbeton, Stahl, Bodenaushub)ist in den jeweiligen
OZ's inkludiert und die zugehörigen Abfallmengen sind
diesen Positionen zu entnehmen.

### Abschnitt 05 Abfallentsorgung

#### Unterabschnitt 05.00 Vorarbeiten

**05.00.0001 Entsorgungskonzept aufstellen nichtgef.Abfälle*Zwischenlager AN BSF BE Haufwerk Elektronisch*Elektronisch Analyt. n. Unter.**
StL-Nr. 22480201014291101
Entsorgungskonzept nach Unterlagen des AG zum
Beproben, Aufnehmen, Fördern, Zwischenlagern,
Verladen sowie Verwerten, Aufbereiten oder
Beseitigen von Abfällen und Ausbaustoffen
aufstellen. Positions- und ortsbezogenen
Ablaufplan mit Personal-, Maschinen- und
Geräteeinsatz auf Grundlage des Bauzeitenplanes
des AN aufstellen. Abbruch- und Aufnahmeverfahren
für die jeweiligen Abfälle und Ausbaustoffe zur
Entsorgung beschreiben. Fördern zur
Wiederverwendung bzw. Verwertung innerhalb der
Baustelle und Beförderung zur Entsorgungsanlage
außerhalb der Baustelle beschreiben.
Arbeitsanweisungen für sämtliche Prozessbeteiligte
aufstellen. Entsorgungskonzept mit zeichnerischen
Darstellungen übergeben.
Für Abfälle und Ausbaustoffe, die keine
gefährlichen Stoffe gemäß AVV enthalten.
Mit Bereitstellungsflächen außerhalb der Baustelle
nach Wahl des AN.
Lageplan der Bereitstellungsflächen mit
Haufwerksdarstellung, Betriebseinrichtungen sowie
Betriebs- und Handlungsanweisung nach Unterlagen
des AG anfertigen.
Verwertung von Ausbaustoffen 'nach Wahl des AN'
Entsorgungskonzept vor erster Entsorgung dem AG
nach Unterlagen des AG elektronisch übergeben.
Vorlagen zur Dokumentation der Verbleibskontrolle
nicht gefährlicher Abfälle und Ausbaustoffe nach
Unterlagen des AG vor erster Entsorgung aufstellen
und dem AG nach Unterlagen des AG elektronisch
übergeben.
Deklarationsanalysen nach den Annahmeparametern
der Entsorgungsanlagen nach Unterlagen des AG.
Menge: 1,000 Psch

**05.00.0002 Entsorgungskonzept fortschreiben*Bauabschnitt Elektronisch*Elektronisch**
StL-Nr. 224802020901101
Entsorgungskonzept nach Unterlagen des AG zum
Beproben, Aufnehmen, Fördern, Zwischenlagern,
Verladen sowie Verwerten, Aufbereiten oder
Beseitigen von Abfällen und Ausbaustoffen während
der gesamten Bauzeit fortschreiben. Positions- und
ortsbezogenen Ablaufplan mit Personal-, Maschinen-
und Geräteeinsatz auf Grundlage des aktuellen
Bauzeitenplanes des AN, Abbruch- und
Aufnahmeverfahren für die jeweiligen Abfälle und
Ausbaustoffe zur Entsorgung, Fördern zur
Wiederverwendung bzw. Verwertung innerhalb der
Baustelle und Beförderung zur Entsorgungsanlage
außerhalb der Baustelle sowie Arbeitsanweisungen
überprüfen und bei Änderungen nach technischen und
vertraglichen Erfordernissen überarbeiten.
Geändertes Entsorgungskonzept mit zeichnerischen
Darstellungen zur Prüfung übersenden.
Für Entsorgungskonzept aus OZ '05.00.0001'
Entsorgungskonzept für jeden Bauabschnitt nach
Unterlagen des AG überprüfen und fortschreiben.
Überprüfungsergebnis und Änderungen zum
Entsorgungskonzept vor geänderter Entsorgung dem
AG nach Unterlagen des AG elektronisch übergeben.
Geänderte Vorlagen vor geänderter Entsorgung dem
AG nach Unterlagen des AG elektronisch übergeben.
Menge: 1,000 Psch

**05.00.0003 Abfallbeauftragten stellen mit eANV*Koord. Ent. Verw. Mitw. Probenahme*ohne Bereitst.fl. Elektr. überg.*elektronisch**
StL-Nr. 22480205014110011
Abfallbeauftragten mit Fachkunde nach Paragraph 9
AbfBeauftrV stellen. Prozesse, Abläufe und
Vorgänge in Vorbereitung, Planung, Durchführung
und Dokumentation aller Entsorgungs- und
Wiederverwendungsleistungen überwachen und
steuern.
Mit eigenem eANV-Zugang.
Vom AG freigegebene Entsorgungs- und
Bodenlogistikkonzepte des AN umsetzen.
Getrennthaltung, Herstellung von Haufwerken und
Beprobung von Abfällen und Ausbaustoffen sowie zum
Wiedereinbau vorgesehenen Bodenmaterial und
Baggergut planen und überwachen.
Probenahmen fester Abfälle durch Sachkundigen nach
LAGA PN98 planen und überwachen.
Deklarationsanalyse aus- und bewerten. Dokumente
zur Aus- und Bewertung an den AG übergeben.
Tätigkeiten und Vorgänge zur Bereitstellung von
Abfällen und Ausbaustoffen ohne
Bereitstellungsflächen innerhalb der Baustelle
koordinieren.
Dokumentation der Verbleibskontrolle von nicht
gefährlichen Abfällen, Ausbaustoffen und
Verwertung von Bodenmaterial und Baggergut
außerhalb der Baustelle nach Unterlagen des AG
führen. Wiege- bzw. Leistungsnachweise nach
Unterlagen des AG erfassen, auswerten und
Dokumentation nach Abschluss dem AG elektronisch
übergeben.
Elektronische Dokumentation der Wiederverwendung
von Bodenmaterial und Baggergut innerhalb der
Baustelle nach Unterlagen des AG führen. Aus- und
Einbaumengen erfassen, auswerten und nach
Abschluss dem AG nach Unterlagen des AG
elektronisch übergeben.
Menge: 1,000 Psch

**05.00.0004 Abfallnachweisverf. durchführen alle Abfälle*Dat. Abf. ber. Abruf TPP Abf.*Elektr. überg. Analytik durch AN**
StL-Nr. 224802060222103
Abfallnachweisverfahren mit Dokumentation der
Verbleibskontrolle als Verfahrensbeteiligter nach
Unterlagen des AG durchführen.
Für alle Abfälle und Ausbaustoffe.
Daten für das eANV zum Beauftragten des AN, den
beteiligten Beförderern und Entsorgern für die
Erstellung von Entsorgungsnachweisen durch den AG
für alle Abfälle bereitstellen. Erforderliche
Annahmeparameter der Entsorgungsanlage nach Wahl
des AN für die Deklarationsanalyse übergeben.
Begleitpapiere für alle Abfälle mit Angaben zu
Zeitraum, Menge sowie den beteiligten Beförderern
und Entsorgern mit zeitlichem Vorlauf nach
Unterlage des AG beim AG oder seinem
Bevollmächtigten für eANV abrufen.
Dokumentation der Verbleibskontrolle von nicht
gefährlichen Abfällen, Ausbaustoffen und
Verwertung Bodenmaterial und Baggergut außerhalb
der Baustelle nach Unterlagen des AG führen.
Wiege- bzw. Leistungsnachweise nach Unterlagen des
AG erfassen, auswerten und Dokumentation nach
Abschluss dem AG elektronisch übergeben.
Deklarationsanalysen nach den Annahmeparametern
der Entsorgungsanlagen werden gesondert vergütet.
Menge: 1,000 Psch

#### Unterabschnitt 05.01 Probenahme

**05.01.0001 Probenahme Ausbaustoff durchführen*Probe an Lab AN**
StL-Nr. 22480215099000002
Probe Ausbaustoff nach Unterlagen des AG
entnehmen, in Probebehälter mit zugehörigem
Verschluss verpacken, bezeichnen, konservieren,
befördern und aufbewahren. Probenahme durch
akkreditiertes Labor nach EBV Abschnitt 1, DepV
Anhang 4, BBodSchV Abschnitt 4 oder anerkannte
Prüfstelle nach RAP Stra 15 für umwelttechnische
Untersuchungen durchführen. Probenüberschuss aus
nicht aufbereiteter Probenmasse als Rückstellprobe
aufbewahren.
Als 'Kernbohrprobe'
Probe an akkreditiertes Labor nach BBodSchV
Abschnitt 4 und Technischen Regeln und Normen der
BBodSchV Anlage 4 nach Wahl des AN mit Probenahme-
und gesondertem Probenbegleitprotokoll nach
Unterlagen des AG übergeben.
Menge: 12,000 St

### Abschnitt 06 SiGeKo

#### Unterabschnitt 06.00 SiGeKo Leistungen

**06.00.0001 Vorankündigung erstellen**
StL-Nr. 219101508
Vorankündigung gemäß Baustellenverordnung erstellen und
spätestens zwei Wochen vor Einrichten der Baustelle der
zuständigen Behörde übermitteln. Vorankündigung sichtbar und witterungsgeschützt auf der Baustelle aushängen. Bei erheblichen Änderungen während der Bauzeit
anpassen.
Menge: 1,000 Psch
Zuordnung: 101

**06.00.0002 SiGe-Plan erstellen**
StL-Nr. 219101513
Sicherheits- und Gesundheitsschutzplan (SiGe-Plan) nach
RAB 31 erstellen und mit dem Sicherheits- und Gesundheitsschutzkoordinator dieser und weiterer berührter
Baustellen abstimmen. Bei erheblichen Änderungen in der
Ausführung des Bauvorhabens anpassen. Den SiGe-Plan für
jeden Beschäftigten einsehbar auf der Baustelle vorhalten.
Menge: 1,000 Psch
Zuordnung: 101

**06.00.0003 SiGe-Plan des AG fortschreiben**
StL-Nr. 219101518
Sicherheits- und Gesundheitsschutzplan (SiGe-Plan) nach
RAB 31 fortschreiben und mit dem Sicherheits- und Ge-
sundheitsschutzkoordinator dieser und weiterer
berührter Baustellen abstimmen. Bei erheblichen Änderungen in der Ausführung des Bauvorhabens anpassen. Den
SiGe-Plan für jeden Beschäftigten einsehbar auf der
Baustelle vorhalten.
Menge: 1,000 Psch
Zuordnung: 101

**06.00.0004 SiGe-Koordinator stellen.**
StL-Nr. 219101528
Sicherheits- und Gesundheitsschutzkoordinator während
der Ausführung des Bauvorhabens nach RAB 30 und Unterlagen des AG stellen.
Menge: 1,000 Psch
Zuordnung: 101

**06.00.0005 Koordinierung und Begehung**
Koordinierung und Begehung der Baumaßnahme gem. §3(3)
Abs. 1,2,4 und 5 der Baustellenverordnung. Begehung 1x
wöchentlich einschließlich Protokollanfertigung.
Das Protokoll ist dem AG im Dateiformat pdf per E-Mail
zuzusenden. Es sind mind. 6 Farbfotos der laufenden
Arbeiten ins Protokoll einzubinden.
Menge: 100,000 St

**06.00.0006 Baubesprechung zur Koordinierung**
Baubesprechung (einschließlich Protokoll) zur
Koordinierung gem. §3(3) Abs. 1,2,4 und 5 der
Baustellenvorordnung.
Baubesprechung nach Erfordernis, in Abstimmung mit dem
AG.
Menge: 6,000 St

USt %: 19,00
